# Fläch. Verjüngung und Bes. von Gehölzbeständen AM Isselburg
Angebotsaufforderung (GAEB 90, DA83)
Währung: EUR
Auftraggeber: Autobahn GmbH des Bundes

## Fläch. Verjüngung und Bes. von Gehölzbes
Datum: 08.05.26

*Hinweis*
Behinderung durch LSW, Schutzeinrichtungen und
Verkehrszeichen.

### Abschnitt 00 Verj.u.Bes.v.Gehölzbe. AM Isselburg

#### Unterabschnitt 00.00 A42, km 25,35 - 23,85, FR Venlo

**00.00.0001 Verk.sich. kürzerer Dauer durchf.*stat. Arbeitsst.*über 4 bis 8 Std. bei Tageslicht*Anordnung n. Unt.**
StL-Nr. 22110513509192110
Verkehrssicherung an Arbeitsstellen von kürzerer Dauer
betriebsfertig aufbauen, vorhalten, warten, instand
setzen, betreiben und abbauen. Vorübergehende Verkehrssicherungsmaßnahmen durchführen.
Nach Verkehrszeichenplan Bezeichnung/Nummer 'T 3/1 '
Für stationäre Arbeitsstelle.
Länge des Arbeitsbereiches '500m '
Gesamtdauer der Verkehrsführung über 4 Std. bis 8 Std.
Bei Tageslicht.
Verkehrsrechtliche Anordnung nach Unterlagen des AG
einholen und zugehörige Unterlagen erstellen. Erforderliche Ortsbesichtigungen zur Erstellung der Planunterlagen für die verkehrsrechtliche Anordnung durchführen.
Menge: 6,000 St
Zuordnung: 105

**00.00.0002 Rückschnitt LSW Rückseite +1 m**
Entfernen von überhängenden Ästen, Zweigen und
sonstigem Bewuchs entlang einer bestehenden
Lärmschutzwand(LSW). Höhe der LSW bis 5 m.Der Abstand
der Lärmschutzwand zum Fahrbahnrand beträgt über 1,00
bis 3,00 m. Der Rückschnitt erfolgt auf der Fahrbahn
abgewanten seite der LSW auf einer Breite von
mindestens 1,5 m gemessen von der Wandrückseite. Der
Rückschmitt ist in voller Höhe der LSW sowie zudätzlich
1,00 m über oberkante Wand hinaus sekrecht nach oben
durchzuführen. Neigung der Flächen hinter LSW 1:4 bis
1:2. Schnittgut nach Wahl des AN verwerten.
Menge: 990,000 m

*Hinweis*
Die Höhe der Lärmschutzwand beträgt 5,00 m.
Der Abstand der Lärmschutzwand zum Fahrbahnrand beträgt
über 1,00 bis 3,00 m

**00.00.0003 Baum im Bestand fällen*DU über 0,1-0,3 m Stammholz Verw.AN*Schlagab. Verw.AN**
StL-Nr. 221107634910101
Baum im Bestand fällen. Verbleibenden Bestand schonen.
Schnittstelle höchstens 0,25 m über dem Erdboden.
Entnahme 'Böschung hinter LSW, Neigung der Flächen 1:4
bis 1:2'
Durchmesser über 0,10 bis 0,30 m.
Stammholz nach Wahl des AN verwerten.
Schlagabraum nach Wahl des AN verwerten.
Menge: 480,000 St
Zuordnung: 107

*Hinweis*
Die Höhe der Lärmschutzwand beträgt 5,00 m.
Der Abstand der Lärmschutzwand zum Fahrbahnrand beträgt
über 1,00 bis 3,00 m

**00.00.0004 Baum im Bestand fällen*DU über 0,3-0,5 m Stammholz Verw.AN*Schlagab. Verw.AN**
StL-Nr. 221107634920101
Baum im Bestand fällen. Verbleibenden Bestand schonen.
Schnittstelle höchstens 0,25 m über dem Erdboden.
Entnahme 'Böschung hinter LSW, Neigung der Flächen 1:4
bis 1:2'
Durchmesser über 0,30 bis 0,50 m.
Stammholz nach Wahl des AN verwerten.
Schlagabraum nach Wahl des AN verwerten.
Menge: 85,000 St
Zuordnung: 107

*Hinweis*
Die Höhe der Lärmschutzwand beträgt 5,00 m.
Der Abstand der Lärmschutzwand zum Fahrbahnrand beträgt
über 1,00 bis 3,00 m

**00.00.0005 Baum im Bestand fällen*DU über 0,5-0,75m Stammholz Verw.AN*Schlagab. Verw.AN**
StL-Nr. 221107634930101
Baum im Bestand fällen. Verbleibenden Bestand schonen.
Schnittstelle höchstens 0,25 m über dem Erdboden.
Entnahme 'Böschung hinter LSW, Neigung der Flächen 1:4
bis 1:2'
Durchmesser über 0,50 bis 0,75 m.
Stammholz nach Wahl des AN verwerten.
Schlagabraum nach Wahl des AN verwerten.
Menge: 20,000 St
Zuordnung: 107

*Hinweis*
Die Höhe der Lärmschutzwand beträgt 5,00 m.
Der Abstand der Lärmschutzwand zum Fahrbahnrand beträgt
über 1,00 bis 3,00 m

**00.00.0006 Baum im Bestand fällen*DU über 0,75-1 m Stammholz Verw.AN*Schlagab. Verw.AN**
StL-Nr. 221107634940101
Baum im Bestand fällen. Verbleibenden Bestand schonen.
Schnittstelle höchstens 0,25 m über dem Erdboden.
Entnahme 'Böschung hinter LSW, Neigung der Flächen 1:4
bis 1:2'
Durchmesser über 0,75 bis 1,00 m.
Stammholz nach Wahl des AN verwerten.
Schlagabraum nach Wahl des AN verwerten.
Menge: 10,000 St
Zuordnung: 107

#### Unterabschnitt 00.01 A42, AS OB Neue Mitte (12D)

**00.01.0001 Verk.sich. kürzerer Dauer durchf.*stat. Arbeitsst. über 4 bis 8 Std.*bei Tageslicht Anordnung n. Unt.**
Verkehrssicherung an Arbeitsstellen von kürzerer Dauer
betriebsfertig aufbauen, vorhalten, warten, instand
setzen, betreiben und abbauen. Vorübergehende Verkehrssicherungsmaßnahmen durchführen.
Nach RSA 'Vollsperrung der Auffahrt '
Für stationäre Arbeitsstelle.
Gesamtdauer der Verkehrsführung über 4 Std. bis 8 Std.
Bei Tageslicht.
Die verkehrsrechtliche Anordnung ist auf Grundlage der
Unterlagen des Auftraggebers einzuholen. Die hierfür
erforderlichen Unterlagen sind zu erstellen. Notwendige
Ortsbesichtigungen zur Erstellung der Planunterlagen
für die verkehrsrechtliche Anordnung sind
durchzuführen.
Das Vorhalten, Aufstellen und Abbauen der
Rote-Punkt-Beschilderung ist in die Leistung
einzurechnen.
Anfallende Gebühren 'Sind eizurechnen. '
Menge: 2,000 St
Zuordnung: 105

**00.01.0002 Rückschnitt LSW beidseitig +1 m**
Entfernen von überhängenden Ästen, Zweigen und
sonstigem Bewuchs entlang einer bestehenden
Lärmschutzwand(LSW). Höhe der LSW bis 5 m. Der Abstand
der Lärmschutzwand zum Fahrbahnrand beträgt über 1,00
bis 3,00 m. Der Rückschnitt erfolgt vor und auf der
Fahrbahn abgewanten seite der LSW auf einer Breite von
mindestens 1,5 m gemessen. Der Rückschmitt ist in
voller Höhe der LSW sowie zudätzlich 1,00 m über
oberkante Wand hinaus sekrecht nach oben durchzuführen.
Neigung der Flächen vor bzw. hinter LSW 1:4 bis 1:3.
Schnittgut nach Wahl des AN verwerten.
Menge: 170,000 m

**00.01.0003 Gehölzbestand verjüngen*Böschung Überwuchs 2,00 m*über 30 Jahre über 2 St/m2*75 v.H. a.d.Stock Stammholz Verw.AN*Schnittg. Verw.AN**
StL-Nr. 22110763091245411
Gehölzbestand durch Auf-den-Stock-setzen verjüngen,
Schnitthöhe ca. 10 bis 20 cm über dem Boden. Beschädigte Gehölze des verbleibenden Bestands fachgerecht
schneiden. Abgerechnet wird die Grundfläche des Gehölzbestands (gemessen vom Wurzelstock der Randpflanzen).
Neigung ' Neigung der Flächen 1:4 bis 1:2 '
Standort = Böschung.
Überwuchs bis 2,00 m außerhalb des Wurzelstocks der
Randpflanzen.
Zeitraum seit letzter Verjüngung über 30 Jahre.
Mittlere Dichte des Bestandes über 2 Stück/m2.
Auf-den-Stock-setzen ca. 75 v.H. des Bestandes.
Stammholz nach Wahl des AN verwerten.
Schnittgut nach Wahl des AN verwerten.
Menge: 120,000 m2
Zuordnung: 107

**00.01.0004 Baum im Bestand fällen*DU über 0,1-0,3 m Stammholz Verw.AN*Schlagab. Verw.AN**
StL-Nr. 221107634910101
Baum im Bestand fällen. Verbleibenden Bestand schonen.
Schnittstelle höchstens 0,25 m über dem Erdboden.
Entnahme 'aus Böschung, Neigung der Flächen 1:4 bis 1:2
'
Durchmesser über 0,10 bis 0,30 m.
Stammholz nach Wahl des AN verwerten.
Schlagabraum nach Wahl des AN verwerten.
Menge: 65,000 St
Zuordnung: 107

**00.01.0005 Baum im Bestand fällen*DU über 0,3-0,5 m Stammholz Verw.AN*Schlagab. Verw.AN**
StL-Nr. 221107634920101
Baum im Bestand fällen. Verbleibenden Bestand schonen.
Schnittstelle höchstens 0,25 m über dem Erdboden.
Entnahme 'aus Böschung, Neigung der Flächen 1:4 bis 1:2
'
Durchmesser über 0,30 bis 0,50 m.
Stammholz nach Wahl des AN verwerten.
Schlagabraum nach Wahl des AN verwerten.
Menge: 20,000 St
Zuordnung: 107

**00.01.0006 Baum im Bestand fällen*DU über 0,5-0,75m Stammholz Verw.AN*Schlagab. Verw.AN**
StL-Nr. 221107634930101
Baum im Bestand fällen. Verbleibenden Bestand schonen.
Schnittstelle höchstens 0,25 m über dem Erdboden.
Entnahme 'aus Böschung, Neigung der Flächen 1:4 bis 1:2
'
Durchmesser über 0,50 bis 0,75 m.
Stammholz nach Wahl des AN verwerten.
Schlagabraum nach Wahl des AN verwerten.
Menge: 8,000 St
Zuordnung: 107

*Hinweis*
Die Höhe der Lärmschutzwand beträgt 3,00 m.
Der Abstand der Lärmschutzwand zum Fahrbahnrand beträgt
über 1,00 bis 3,00 m

**00.01.0007 Baum im Bestand fällen*DU über 0,1-0,3 m Stammholz Verw.AN*Schlagab. Verw.AN**
StL-Nr. 221107634910101
Baum im Bestand fällen. Verbleibenden Bestand schonen.
Schnittstelle höchstens 0,25 m über dem Erdboden.
Entnahme 'Böschung hinter LSW, Neigung der Flächen 1:4
bis 1:2'
Durchmesser über 0,10 bis 0,30 m.
Stammholz nach Wahl des AN verwerten.
Schlagabraum nach Wahl des AN verwerten.
Menge: 115,000 St
Zuordnung: 107

*Hinweis*
Die Höhe der Lärmschutzwand beträgt 3,00 m.
Der Abstand der Lärmschutzwand zum Fahrbahnrand beträgt
über 1,00 bis 3,00 m

**00.01.0008 Baum im Bestand fällen*DU über 0,3-0,5 m Stammholz Verw.AN*Schlagab. Verw.AN**
StL-Nr. 221107634920101
Baum im Bestand fällen. Verbleibenden Bestand schonen.
Schnittstelle höchstens 0,25 m über dem Erdboden.
Entnahme 'Böschung hinter LSW, Neigung der Flächen 1:4
bis 1:2'
Durchmesser über 0,30 bis 0,50 m.
Stammholz nach Wahl des AN verwerten.
Schlagabraum nach Wahl des AN verwerten.
Menge: 30,000 St
Zuordnung: 107

*Hinweis*
Die Höhe der Lärmschutzwand beträgt 3,00 m.
Der Abstand der Lärmschutzwand zum Fahrbahnrand beträgt
über 1,00 bis 3,00 m

**00.01.0009 Baum im Bestand fällen*DU über 0,5-0,75m Stammholz Verw.AN*Schlagab. Verw.AN**
StL-Nr. 221107634930101
Baum im Bestand fällen. Verbleibenden Bestand schonen.
Schnittstelle höchstens 0,25 m über dem Erdboden.
Entnahme 'Böschung hinter LSW, Neigung der Flächen 1:4
bis 1:2'
Durchmesser über 0,50 bis 0,75 m.
Stammholz nach Wahl des AN verwerten.
Schlagabraum nach Wahl des AN verwerten.
Menge: 15,000 St
Zuordnung: 107

*Hinweis*
Die Höhe der Lärmschutzwand beträgt 3,00 m.
Der Abstand der Lärmschutzwand zum Fahrbahnrand beträgt
über 1,00 bis 3,00 m

**00.01.0010 Baum im Bestand fällen*DU über 0,75-1 m Stammholz Verw.AN*Schlagab. Verw.AN**
StL-Nr. 221107634940101
Baum im Bestand fällen. Verbleibenden Bestand schonen.
Schnittstelle höchstens 0,25 m über dem Erdboden.
Entnahme 'Böschung hinter LSW, Neigung der Flächen 1:4
bis 1:2'
Durchmesser über 0,75 bis 1,00 m.
Stammholz nach Wahl des AN verwerten.
Schlagabraum nach Wahl des AN verwerten.
Menge: 13,000 St
Zuordnung: 107

#### Unterabschnitt 00.02 A42, Ausfahrt OB Zentrum (11C)

**00.02.0001 Verk.sich. kürzerer Dauer durchf.*stat. Arbeitsst.*über 4 bis 8 Std. bei Tageslicht*Anordnung n. Unt.**
StL-Nr. 22110513509192110
Verkehrssicherung an Arbeitsstellen von kürzerer Dauer
betriebsfertig aufbauen, vorhalten, warten, instand
setzen, betreiben und abbauen. Vorübergehende Verkehrssicherungsmaßnahmen durchführen.
Nach Verkehrszeichenplan Bezeichnung/Nummer 'AS 3/8'
Für stationäre Arbeitsstelle.
Länge des Arbeitsbereiches '500m '
Gesamtdauer der Verkehrsführung über 4 Std. bis 8 Std.
Bei Tageslicht.
Verkehrsrechtliche Anordnung nach Unterlagen des AG
einholen und zugehörige Unterlagen erstellen. Erforderliche Ortsbesichtigungen zur Erstellung der Planunterlagen für die verkehrsrechtliche Anordnung durchführen.
Menge: 2,000 St
Zuordnung: 105

**00.02.0002 Gehölzbestand verjüngen*Böschung Überwuchs 2,00 m*über 30 Jahre über 2 St/m2*75 v.H. a.d.Stock Stammholz Verw.AN*Schnittg. Verw.AN**
StL-Nr. 22110763091245411
Gehölzbestand durch Auf-den-Stock-setzen verjüngen,
Schnitthöhe ca. 10 bis 20 cm über dem Boden. Beschädigte Gehölze des verbleibenden Bestands fachgerecht
schneiden. Abgerechnet wird die Grundfläche des Gehölzbestands (gemessen vom Wurzelstock der Randpflanzen).
Neigung ' Neigung der Flächen 1:4 bis 1:2 '
Standort = Böschung.
Überwuchs bis 2,00 m außerhalb des Wurzelstocks der
Randpflanzen.
Zeitraum seit letzter Verjüngung über 30 Jahre.
Mittlere Dichte des Bestandes über 2 Stück/m2.
Auf-den-Stock-setzen ca. 75 v.H. des Bestandes.
Stammholz nach Wahl des AN verwerten.
Schnittgut nach Wahl des AN verwerten.
Menge: 115,000 m2
Zuordnung: 107

**00.02.0003 Baum im Bestand fällen*DU über 0,1-0,3 m Stammholz Verw.AN*Schlagab. Verw.AN**
StL-Nr. 221107634910101
Baum im Bestand fällen. Verbleibenden Bestand schonen.
Schnittstelle höchstens 0,25 m über dem Erdboden.
Entnahme 'aus Böschung, Neigung der Flächen 1:4 bis 1:2
'
Durchmesser über 0,10 bis 0,30 m.
Stammholz nach Wahl des AN verwerten.
Schlagabraum nach Wahl des AN verwerten.
Menge: 85,000 St
Zuordnung: 107

**00.02.0004 Baum im Bestand fällen*DU über 0,3-0,5 m Stammholz Verw.AN*Schlagab. Verw.AN**
StL-Nr. 221107634920101
Baum im Bestand fällen. Verbleibenden Bestand schonen.
Schnittstelle höchstens 0,25 m über dem Erdboden.
Entnahme 'aus Böschung, Neigung der Flächen 1:4 bis 1:2
'
Durchmesser über 0,30 bis 0,50 m.
Stammholz nach Wahl des AN verwerten.
Schlagabraum nach Wahl des AN verwerten.
Menge: 15,000 St
Zuordnung: 107

**00.02.0005 Baum im Bestand fällen*DU über 0,5-0,75m Stammholz Verw.AN*Schlagab. Verw.AN**
StL-Nr. 221107634930101
Baum im Bestand fällen. Verbleibenden Bestand schonen.
Schnittstelle höchstens 0,25 m über dem Erdboden.
Entnahme 'aus Böschung, Neigung der Flächen 1:4 bis 1:2
'
Durchmesser über 0,50 bis 0,75 m.
Stammholz nach Wahl des AN verwerten.
Schlagabraum nach Wahl des AN verwerten.
Menge: 13,000 St
Zuordnung: 107

#### Unterabschnitt 00.03 A3, km 69,65 - 69,25, FR. Arnheim

**00.03.0001 Verk.sich. kürzerer Dauer durchf.*stat. Arbeitsst.*über 4 bis 8 Std. bei Tageslicht*Anordnung n. Unt.**
StL-Nr. 22110513509192110
Verkehrssicherung an Arbeitsstellen von kürzerer Dauer
betriebsfertig aufbauen, vorhalten, warten, instand
setzen, betreiben und abbauen. Vorübergehende Verkehrssicherungsmaßnahmen durchführen.
Nach Verkehrszeichenplan Bezeichnung/Nummer 'T 3/1 '
Für stationäre Arbeitsstelle.
Länge des Arbeitsbereiches '500m '
Gesamtdauer der Verkehrsführung über 4 Std. bis 8 Std.
Bei Tageslicht.
Verkehrsrechtliche Anordnung nach Unterlagen des AG
einholen und zugehörige Unterlagen erstellen. Erforderliche Ortsbesichtigungen zur Erstellung der Planunterlagen für die verkehrsrechtliche Anordnung durchführen.
Menge: 4,000 St
Zuordnung: 105

**00.03.0002 Rückschnitt LSW Rückseite +1 m**
Entfernen von überhängenden Ästen, Zweigen und
sonstigem Bewuchs entlang einer bestehenden
Lärmschutzwand(LSW). Höhe der LSW bis 5 m.Der Abstand
der Lärmschutzwand zum Fahrbahnrand beträgt über 1,00
bis 3,00 m. Der Rückschnitt erfolgt auf der Fahrbahn
abgewanten seite der LSW auf einer Breite von
mindestens 1,5 m gemessen von der Wandrückseite. Der
Rückschmitt ist in voller Höhe der LSW sowie zudätzlich
1,00 m über oberkante Wand hinaus sekrecht nach oben
durchzuführen. Neigung der Flächen hinter LSW 1:4 bis
1:2. Schnittgut nach Wahl des AN verwerten.
Menge: 380,000 m

*Hinweis*
Die Höhe der Lärmschutzwand beträgt 3,50 m.
Der Abstand der Lärmschutzwand zum Fahrbahnrand beträgt
über 1,00 bis 3,00 m

**00.03.0003 Baum im Bestand fällen*DU über 0,1-0,3 m Stammholz Verw.AN*Schlagab. Verw.AN**
StL-Nr. 221107634910101
Baum im Bestand fällen. Verbleibenden Bestand schonen.
Schnittstelle höchstens 0,25 m über dem Erdboden.
Entnahme 'Böschung hinter LSW, Neigung der Flächen 1:4
bis 1:3'
Durchmesser über 0,10 bis 0,30 m.
Stammholz nach Wahl des AN verwerten.
Schlagabraum nach Wahl des AN verwerten.
Menge: 140,000 St
Zuordnung: 107

*Hinweis*
Die Höhe der Lärmschutzwand beträgt 3,50 m.
Der Abstand der Lärmschutzwand zum Fahrbahnrand beträgt
über 1,00 bis 3,00 m

**00.03.0004 Baum im Bestand fällen*DU über 0,3-0,5 m Stammholz Verw.AN*Schlagab. Verw.AN**
StL-Nr. 221107634920101
Baum im Bestand fällen. Verbleibenden Bestand schonen.
Schnittstelle höchstens 0,25 m über dem Erdboden.
Entnahme 'Böschung hinter LSW, Neigung der Flächen 1:4
bis 1:3'
Durchmesser über 0,30 bis 0,50 m.
Stammholz nach Wahl des AN verwerten.
Schlagabraum nach Wahl des AN verwerten.
Menge: 25,000 St
Zuordnung: 107

*Hinweis*
Die Höhe der Lärmschutzwand beträgt 3,5 m.
Der Abstand der Lärmschutzwand zum Fahrbahnrand beträgt
über 1,00 bis 3,00 m

**00.03.0005 Baum im Bestand fällen*DU über 0,5-0,75m Stammholz Verw.AN*Schlagab. Verw.AN**
StL-Nr. 221107634930101
Baum im Bestand fällen. Verbleibenden Bestand schonen.
Schnittstelle höchstens 0,25 m über dem Erdboden.
Entnahme 'Böschung hinter LSW, Neigung der Flächen 1:4
bis 1:3'
Durchmesser über 0,50 bis 0,75 m.
Stammholz nach Wahl des AN verwerten.
Schlagabraum nach Wahl des AN verwerten.
Menge: 5,000 St
Zuordnung: 107

*Hinweis*
Die Höhe der Lärmschutzwand beträgt 3,50 m.
Der Abstand der Lärmschutzwand zum Fahrbahnrand beträgt
über 1,00 bis 3,00 m

**00.03.0006 Baum im Bestand fällen*DU über 0,75-1 m Stammholz Verw.AN*Schlagab. Verw.AN**
StL-Nr. 221107634940101
Baum im Bestand fällen. Verbleibenden Bestand schonen.
Schnittstelle höchstens 0,25 m über dem Erdboden.
Entnahme 'Böschung hinter LSW, Neigung der Flächen 1:4
bis 1:3'
Durchmesser über 0,75 bis 1,00 m.
Stammholz nach Wahl des AN verwerten.
Schlagabraum nach Wahl des AN verwerten.
Menge: 5,000 St
Zuordnung: 107

*Hinweis*
Die Höhe der Lärmschutzwand beträgt 3,50 m.
Der Abstand der Lärmschutzwand zum Fahrbahnrand beträgt
über 1,00 bis 3,00 m

**00.03.0007 Gehölzbestand verjüngen Neigung 1:4-1:3 Überwuchs 2,00 m*über 30 Jahre über 2 St/m2*75 v.H. a.d.Stock Stammholz Verw.AN*Schnittg. Verw.AN**
StL-Nr. 22110763019245411
Gehölzbestand durch Auf-den-Stock-setzen verjüngen,
Schnitthöhe ca. 10 bis 20 cm über dem Boden. Beschädigte Gehölze des verbleibenden Bestands fachgerecht
schneiden. Abgerechnet wird die Grundfläche des Gehölzbestands (gemessen vom Wurzelstock der Randpflanzen).
Neigung der Flächen 1:4 bis 1:3.
Standort 'Böschung hinter LSW '
Überwuchs bis 2,00 m außerhalb des Wurzelstocks der
Randpflanzen.
Zeitraum seit letzter Verjüngung über 30 Jahre.
Mittlere Dichte des Bestandes über 2 Stück/m2.
Auf-den-Stock-setzen ca. 75 v.H. des Bestandes.
Stammholz nach Wahl des AN verwerten.
Schnittgut nach Wahl des AN verwerten.
Menge: 250,000 m2
Zuordnung: 107

**00.03.0008 Stützwand/Gelände freischneiden**
Stützwand/Geländer von Gehölzbewuchs, Sträuchern Ranken
oder sonstiger Vegetation freischneiden.
Beschädigte Gehölze des verbleibenden Bestands
fachgerecht schneiden.
Neigung der Flächen 1:4 bis 1:3.
Standort = Böschung.
Überwuchs bis 2,00 m außerhalb des Wurzelstocks der
Randpflanzen.
Stammholz nach Wahl des AN verwerten.
Schnittgut nach Wahl des AN verwerten.
Menge: 120,000 m2

#### Unterabschnitt 00.04 A3, km 66,78 - 66,25, FR. Arnheim

**00.04.0001 Verk.sich. kürzerer Dauer durchf.*stat. Arbeitsst.*über 4 bis 8 Std. bei Tageslicht*Anordnung n. Unt.**
StL-Nr. 22110513509192110
Verkehrssicherung an Arbeitsstellen von kürzerer Dauer
betriebsfertig aufbauen, vorhalten, warten, instand
setzen, betreiben und abbauen. Vorübergehende Verkehrssicherungsmaßnahmen durchführen.
Nach Verkehrszeichenplan Bezeichnung/Nummer 'T 3/1 '
Für stationäre Arbeitsstelle.
Länge des Arbeitsbereiches '600m '
Gesamtdauer der Verkehrsführung über 4 Std. bis 8 Std.
Bei Tageslicht.
Verkehrsrechtliche Anordnung nach Unterlagen des AG
einholen und zugehörige Unterlagen erstellen. Erforderliche Ortsbesichtigungen zur Erstellung der Planunterlagen für die verkehrsrechtliche Anordnung durchführen.
Menge: 2,000 St
Zuordnung: 105

**00.04.0002 Verk.sich. kürzerer Dauer durchf.*stat. Arbeitsst.*über 4 bis 8 Std. bei Tageslicht*Anordnung n. Unt.**
StL-Nr. 22110513509192110
Verkehrssicherung an Arbeitsstellen von kürzerer Dauer
betriebsfertig aufbauen, vorhalten, warten, instand
setzen, betreiben und abbauen. Vorübergehende Verkehrssicherungsmaßnahmen durchführen.
Nach Verkehrszeichenplan Bezeichnung/Nummer 'AS 3/1 '
Für stationäre Arbeitsstelle.
Länge des Arbeitsbereiches '600m '
Gesamtdauer der Verkehrsführung über 4 Std. bis 8 Std.
Bei Tageslicht.
Verkehrsrechtliche Anordnung nach Unterlagen des AG
einholen und zugehörige Unterlagen erstellen. Erforderliche Ortsbesichtigungen zur Erstellung der Planunterlagen für die verkehrsrechtliche Anordnung durchführen.
Menge: 2,000 St
Zuordnung: 105

**00.04.0003 Baum im Bestand fällen*DU über 0,1-0,3 m Stammholz Verw.AN*Schlagab. Verw.AN**
StL-Nr. 221107634910101
Baum im Bestand fällen. Verbleibenden Bestand schonen.
Schnittstelle höchstens 0,25 m über dem Erdboden.
Entnahme 'aus Böschung, Neigung der Flächen 1:4 bis 1:2
'
Durchmesser über 0,10 bis 0,30 m.
Stammholz nach Wahl des AN verwerten.
Schlagabraum nach Wahl des AN verwerten.
Menge: 175,000 St
Zuordnung: 107

**00.04.0004 Baum im Bestand fällen*DU über 0,3-0,5 m Stammholz Verw.AN*Schlagab. Verw.AN**
StL-Nr. 221107634920101
Baum im Bestand fällen. Verbleibenden Bestand schonen.
Schnittstelle höchstens 0,25 m über dem Erdboden.
Entnahme 'aus Böschung, Neigung der Flächen 1:4 bis 1:2
'
Durchmesser über 0,30 bis 0,50 m.
Stammholz nach Wahl des AN verwerten.
Schlagabraum nach Wahl des AN verwerten.
Menge: 50,000 St
Zuordnung: 107

**00.04.0005 Baum im Bestand fällen*DU über 0,5-0,75m Stammholz Verw.AN*Schlagab. Verw.AN**
StL-Nr. 221107634930101
Baum im Bestand fällen. Verbleibenden Bestand schonen.
Schnittstelle höchstens 0,25 m über dem Erdboden.
Entnahme 'aus Böschung, Neigung der Flächen 1:4 bis 1:2
'
Durchmesser über 0,50 bis 0,75 m.
Stammholz nach Wahl des AN verwerten.
Schlagabraum nach Wahl des AN verwerten.
Menge: 15,000 St
Zuordnung: 107

#### Unterabschnitt 00.05 A2, km 472,05 - 471,8, FR. H

**00.05.0001 Verk.sich. kürzerer Dauer durchf.*stat. Arbeitsst.*über 4 bis 8 Std. bei Tageslicht*Anordnung n. Unt.**
StL-Nr. 22110513509192110
Verkehrssicherung an Arbeitsstellen von kürzerer Dauer
betriebsfertig aufbauen, vorhalten, warten, instand
setzen, betreiben und abbauen. Vorübergehende Verkehrssicherungsmaßnahmen durchführen.
Nach Verkehrszeichenplan Bezeichnung/Nummer 'T 3/1 '
Für stationäre Arbeitsstelle.
Länge des Arbeitsbereiches '250m '
Gesamtdauer der Verkehrsführung über 4 Std. bis 8 Std.
Bei Tageslicht.
Verkehrsrechtliche Anordnung nach Unterlagen des AG
einholen und zugehörige Unterlagen erstellen. Erforderliche Ortsbesichtigungen zur Erstellung der Planunterlagen für die verkehrsrechtliche Anordnung durchführen.
Menge: 2,000 St
Zuordnung: 105

**00.05.0002 Gehölzbestand verjüngen*Böschung Überwuchs 2,00 m*über 30 Jahre über 2 St/m2*75 v.H. a.d.Stock Stammholz Verw.AN*Schnittg. Verw.AN**
StL-Nr. 22110763091245411
Gehölzbestand durch Auf-den-Stock-setzen verjüngen,
Schnitthöhe ca. 10 bis 20 cm über dem Boden. Beschädigte Gehölze des verbleibenden Bestands fachgerecht
schneiden. Abgerechnet wird die Grundfläche des Gehölzbestands (gemessen vom Wurzelstock der Randpflanzen).
Neigung ' Neigung der Flächen 1:4 bis 1:2 '
Standort = Böschung.
Überwuchs bis 2,00 m außerhalb des Wurzelstocks der
Randpflanzen.
Zeitraum seit letzter Verjüngung über 30 Jahre.
Mittlere Dichte des Bestandes über 2 Stück/m2.
Auf-den-Stock-setzen ca. 75 v.H. des Bestandes.
Stammholz nach Wahl des AN verwerten.
Schnittgut nach Wahl des AN verwerten.
Menge: 250,000 m2
Zuordnung: 107

**00.05.0003 Baum im Bestand fällen*DU über 0,1-0,3 m Stammholz Verw.AN*Schlagab. Verw.AN**
StL-Nr. 221107634910101
Baum im Bestand fällen. Verbleibenden Bestand schonen.
Schnittstelle höchstens 0,25 m über dem Erdboden.
Entnahme 'aus Böschung, Neigung der Flächen 1:4 bis 1:2
'
Durchmesser über 0,10 bis 0,30 m.
Stammholz nach Wahl des AN verwerten.
Schlagabraum nach Wahl des AN verwerten.
Menge: 60,000 St
Zuordnung: 107

**00.05.0004 Baum im Bestand fällen*DU über 0,3-0,5 m Stammholz Verw.AN*Schlagab. Verw.AN**
StL-Nr. 221107634920101
Baum im Bestand fällen. Verbleibenden Bestand schonen.
Schnittstelle höchstens 0,25 m über dem Erdboden.
Entnahme 'aus Böschung, Neigung der Flächen 1:4 bis 1:2
'
Durchmesser über 0,30 bis 0,50 m.
Stammholz nach Wahl des AN verwerten.
Schlagabraum nach Wahl des AN verwerten.
Menge: 45,000 St
Zuordnung: 107

**00.05.0005 Baum im Bestand fällen*DU über 0,5-0,75m Stammholz Verw.AN*Schlagab. Verw.AN**
StL-Nr. 221107634930101
Baum im Bestand fällen. Verbleibenden Bestand schonen.
Schnittstelle höchstens 0,25 m über dem Erdboden.
Entnahme 'aus Böschung, Neigung der Flächen 1:4 bis 1:2
'
Durchmesser über 0,50 bis 0,75 m.
Stammholz nach Wahl des AN verwerten.
Schlagabraum nach Wahl des AN verwerten.
Menge: 20,000 St
Zuordnung: 107

**00.05.0006 Baum im Bestand fällen*DU über 0,75-1 m Stammholz Verw.AN*Schlagab. Verw.AN**
StL-Nr. 221107634940101
Baum im Bestand fällen. Verbleibenden Bestand schonen.
Schnittstelle höchstens 0,25 m über dem Erdboden.
Entnahme 'aus Böschung, Neigung der Flächen 1:4 bis 1:2
'
Durchmesser über 0,75 bis 1,00 m.
Stammholz nach Wahl des AN verwerten.
Schlagabraum nach Wahl des AN verwerten.
Menge: 3,000 St
Zuordnung: 107

#### Unterabschnitt 00.06 A2, km 471,8 - 471,15, FR. H

**00.06.0001 Verk.sich. kürzerer Dauer durchf.*stat. Arbeitsst.*über 4 bis 8 Std. bei Tageslicht*Anordnung n. Unt.**
StL-Nr. 22110513509192110
Verkehrssicherung an Arbeitsstellen von kürzerer Dauer
betriebsfertig aufbauen, vorhalten, warten, instand
setzen, betreiben und abbauen. Vorübergehende Verkehrssicherungsmaßnahmen durchführen.
Nach Verkehrszeichenplan Bezeichnung/Nummer 'T 3/1 '
Für stationäre Arbeitsstelle.
Länge des Arbeitsbereiches '650m '
Gesamtdauer der Verkehrsführung über 4 Std. bis 8 Std.
Bei Tageslicht.
Verkehrsrechtliche Anordnung nach Unterlagen des AG
einholen und zugehörige Unterlagen erstellen. Erforderliche Ortsbesichtigungen zur Erstellung der Planunterlagen für die verkehrsrechtliche Anordnung durchführen.
Menge: 4,000 St
Zuordnung: 105

**00.06.0002 Rückschnitt LSW beidseitig +1 m**
Entfernen von überhängenden Ästen, Zweigen und
sonstigem Bewuchs entlang einer bestehenden
Lärmschutzwand(LSW). Höhe der LSW bis 5,5 m. Der
Abstand der Lärmschutzwand zum Fahrbahnrand beträgt
über 1,00 bis 3,00 m. Der Rückschnitt erfolgt vor und
auf der Fahrbahn abgewanten seite der LSW auf einer
Breite von mindestens 1,5 m gemessen. Der Rückschmitt
ist in voller Höhe der LSW sowie zudätzlich 1,00 m über
oberkante Wand hinaus sekrecht nach oben durchzuführen.
Neigung der Flächen vor bzw. hinter LSW 1:4 bis 1:3.
Schnittgut nach Wahl des AN verwerten.
Menge: 100,000 m

**00.06.0003 Gehölzbestand verjüngen*Böschung Überwuchs 2,00 m*über 30 Jahre über 2 St/m2*75 v.H. a.d.Stock Stammholz Verw.AN*Schnittg. Verw.AN**
StL-Nr. 22110763091245411
Gehölzbestand durch Auf-den-Stock-setzen verjüngen,
Schnitthöhe ca. 10 bis 20 cm über dem Boden. Beschädigte Gehölze des verbleibenden Bestands fachgerecht
schneiden. Abgerechnet wird die Grundfläche des Gehölzbestands (gemessen vom Wurzelstock der Randpflanzen).
Neigung ' Neigung der Flächen 1:4 bis 1:2 '
Standort = Böschung.
Überwuchs bis 2,00 m außerhalb des Wurzelstocks der
Randpflanzen.
Zeitraum seit letzter Verjüngung über 30 Jahre.
Mittlere Dichte des Bestandes über 2 Stück/m2.
Auf-den-Stock-setzen ca. 75 v.H. des Bestandes.
Stammholz nach Wahl des AN verwerten.
Schnittgut nach Wahl des AN verwerten.
Menge: 650,000 m2
Zuordnung: 107

**00.06.0004 Baum im Bestand fällen*DU über 0,1-0,3 m Stammholz Verw.AN*Schlagab. Verw.AN**
StL-Nr. 221107634910101
Baum im Bestand fällen. Verbleibenden Bestand schonen.
Schnittstelle höchstens 0,25 m über dem Erdboden.
Entnahme 'aus Böschung, Neigung der Flächen 1:4 bis 1:2
'
Durchmesser über 0,10 bis 0,30 m.
Stammholz nach Wahl des AN verwerten.
Schlagabraum nach Wahl des AN verwerten.
Menge: 215,000 St
Zuordnung: 107

**00.06.0005 Baum im Bestand fällen*DU über 0,3-0,5 m Stammholz Verw.AN*Schlagab. Verw.AN**
StL-Nr. 221107634920101
Baum im Bestand fällen. Verbleibenden Bestand schonen.
Schnittstelle höchstens 0,25 m über dem Erdboden.
Entnahme 'aus Böschung, Neigung der Flächen 1:4 bis 1:2
'
Durchmesser über 0,30 bis 0,50 m.
Stammholz nach Wahl des AN verwerten.
Schlagabraum nach Wahl des AN verwerten.
Menge: 65,000 St
Zuordnung: 107

**00.06.0006 Baum im Bestand fällen*DU über 0,5-0,75m Stammholz Verw.AN*Schlagab. Verw.AN**
StL-Nr. 221107634930101
Baum im Bestand fällen. Verbleibenden Bestand schonen.
Schnittstelle höchstens 0,25 m über dem Erdboden.
Entnahme 'aus Böschung, Neigung der Flächen 1:4 bis 1:2
'
Durchmesser über 0,50 bis 0,75 m.
Stammholz nach Wahl des AN verwerten.
Schlagabraum nach Wahl des AN verwerten.
Menge: 35,000 St
Zuordnung: 107

**00.06.0007 Baum im Bestand fällen*DU über 0,75-1 m Stammholz Verw.AN*Schlagab. Verw.AN**
StL-Nr. 221107634940101
Baum im Bestand fällen. Verbleibenden Bestand schonen.
Schnittstelle höchstens 0,25 m über dem Erdboden.
Entnahme 'aus Böschung, Neigung der Flächen 1:4 bis 1:2
'
Durchmesser über 0,75 bis 1,00 m.
Stammholz nach Wahl des AN verwerten.
Schlagabraum nach Wahl des AN verwerten.
Menge: 15,000 St
Zuordnung: 107

*Hinweis*
Die Höhe der Lärmschutzwand beträgt 5,50 m.
Der Abstand der Lärmschutzwand zum Fahrbahnrand beträgt
über 1,00 bis 3,00 m

**00.06.0008 Baum im Bestand fällen*DU über 0,1-0,3 m Stammholz Verw.AN*Schlagab. Verw.AN**
StL-Nr. 221107634910101
Baum im Bestand fällen. Verbleibenden Bestand schonen.
Schnittstelle höchstens 0,25 m über dem Erdboden.
Entnahme 'Böschung hinter LSW, Neigung der Flächen 1:4
bis 1:3'
Durchmesser über 0,10 bis 0,30 m.
Stammholz nach Wahl des AN verwerten.
Schlagabraum nach Wahl des AN verwerten.
Menge: 20,000 St
Zuordnung: 107

*Hinweis*
Die Höhe der Lärmschutzwand beträgt 5,50 m.
Der Abstand der Lärmschutzwand zum Fahrbahnrand beträgt
über 1,00 bis 3,00 m

**00.06.0009 Baum im Bestand fällen*DU über 0,3-0,5 m Stammholz Verw.AN*Schlagab. Verw.AN**
StL-Nr. 221107634920101
Baum im Bestand fällen. Verbleibenden Bestand schonen.
Schnittstelle höchstens 0,25 m über dem Erdboden.
Entnahme 'Böschung hinter LSW, Neigung der Flächen 1:4
bis 1:3'
Durchmesser über 0,30 bis 0,50 m.
Stammholz nach Wahl des AN verwerten.
Schlagabraum nach Wahl des AN verwerten.
Menge: 5,000 St
Zuordnung: 107

*Hinweis*
Die Höhe der Lärmschutzwand beträgt 5,5 m.
Der Abstand der Lärmschutzwand zum Fahrbahnrand beträgt
über 1,00 bis 3,00 m

**00.06.0010 Baum im Bestand fällen*DU über 0,5-0,75m Stammholz Verw.AN*Schlagab. Verw.AN**
StL-Nr. 221107634930101
Baum im Bestand fällen. Verbleibenden Bestand schonen.
Schnittstelle höchstens 0,25 m über dem Erdboden.
Entnahme 'Böschung hinter LSW, Neigung der Flächen 1:4
bis 1:3'
Durchmesser über 0,50 bis 0,75 m.
Stammholz nach Wahl des AN verwerten.
Schlagabraum nach Wahl des AN verwerten.
Menge: 8,000 St
Zuordnung: 107

*Hinweis*
Die Höhe der Lärmschutzwand beträgt 5,50 m.
Der Abstand der Lärmschutzwand zum Fahrbahnrand beträgt
über 1,00 bis 3,00 m

**00.06.0011 Baum im Bestand fällen*DU über 0,75-1 m Stammholz Verw.AN*Schlagab. Verw.AN**
StL-Nr. 221107634940101
Baum im Bestand fällen. Verbleibenden Bestand schonen.
Schnittstelle höchstens 0,25 m über dem Erdboden.
Entnahme 'Böschung hinter LSW, Neigung der Flächen 1:4
bis 1:3'
Durchmesser über 0,75 bis 1,00 m.
Stammholz nach Wahl des AN verwerten.
Schlagabraum nach Wahl des AN verwerten.
Menge: 3,000 St
Zuordnung: 107

#### Unterabschnitt 00.07 A2, km 470,6 - 471,0, FR. H

**00.07.0001 Verk.sich. kürzerer Dauer durchf.*stat. Arbeitsst.*über 4 bis 8 Std. bei Tageslicht*Anordnung n. Unt.**
StL-Nr. 22110513509192110
Verkehrssicherung an Arbeitsstellen von kürzerer Dauer
betriebsfertig aufbauen, vorhalten, warten, instand
setzen, betreiben und abbauen. Vorübergehende Verkehrssicherungsmaßnahmen durchführen.
Nach Verkehrszeichenplan Bezeichnung/Nummer 'T 3/1 '
Für stationäre Arbeitsstelle.
Länge des Arbeitsbereiches '400m '
Gesamtdauer der Verkehrsführung über 4 Std. bis 8 Std.
Bei Tageslicht.
Verkehrsrechtliche Anordnung nach Unterlagen des AG
einholen und zugehörige Unterlagen erstellen. Erforderliche Ortsbesichtigungen zur Erstellung der Planunterlagen für die verkehrsrechtliche Anordnung durchführen.
Menge: 2,000 St
Zuordnung: 105

**00.07.0002 Verk.sich. kürzerer Dauer durchf.*stat. Arbeitsst.*über 4 bis 8 Std. bei Tageslicht*Anordnung n. Unt.**
StL-Nr. 22110513509192110
Verkehrssicherung an Arbeitsstellen von kürzerer Dauer
betriebsfertig aufbauen, vorhalten, warten, instand
setzen, betreiben und abbauen. Vorübergehende Verkehrssicherungsmaßnahmen durchführen.
Nach Verkehrszeichenplan Bezeichnung/Nummer 'T 3/1.1 AS
'
Für stationäre Arbeitsstelle.
Länge des Arbeitsbereiches '400m '
Gesamtdauer der Verkehrsführung über 4 Std. bis 8 Std.
Bei Tageslicht.
Verkehrsrechtliche Anordnung nach Unterlagen des AG
einholen und zugehörige Unterlagen erstellen. Erforderliche Ortsbesichtigungen zur Erstellung der Planunterlagen für die verkehrsrechtliche Anordnung durchführen.
Menge: 2,000 St
Zuordnung: 105

**00.07.0003 Rückschnitt LSW beidseitig +1 m**
Entfernen von überhängenden Ästen, Zweigen und
sonstigem Bewuchs entlang einer bestehenden
Lärmschutzwand(LSW). Höhe der LSW bis 7,0 m. Der
Abstand der Lärmschutzwand zum Fahrbahnrand beträgt
über 7,00 bis 9,00 m. Der Rückschnitt erfolgt vor und
auf der Fahrbahn abgewanten seite der LSW auf einer
Breite von mindestens 1,5 m gemessen. Der Rückschmitt
ist in voller Höhe der LSW sowie zudätzlich 1,00 m über
oberkante Wand hinaus sekrecht nach oben durchzuführen.
Neigung der Flächen vor bzw. hinter LSW 1:4 bis 1:2.
Schnittgut nach Wahl des AN verwerten.
Menge: 100,000 m

**00.07.0004 Gehölzbestand verjüngen*Böschung Überwuchs 2,00 m*über 30 Jahre über 2 St/m2*75 v.H. a.d.Stock Stammholz Verw.AN*Schnittg. Verw.AN**
StL-Nr. 22110763091245411
Gehölzbestand durch Auf-den-Stock-setzen verjüngen,
Schnitthöhe ca. 10 bis 20 cm über dem Boden. Beschädigte Gehölze des verbleibenden Bestands fachgerecht
schneiden. Abgerechnet wird die Grundfläche des Gehölzbestands (gemessen vom Wurzelstock der Randpflanzen).
Neigung ' Neigung der Flächen 1:4 bis 1:2 '
Standort = Böschung.
Überwuchs bis 2,00 m außerhalb des Wurzelstocks der
Randpflanzen.
Zeitraum seit letzter Verjüngung über 30 Jahre.
Mittlere Dichte des Bestandes über 2 Stück/m2.
Auf-den-Stock-setzen ca. 75 v.H. des Bestandes.
Stammholz nach Wahl des AN verwerten.
Schnittgut nach Wahl des AN verwerten.
Menge: 300,000 m2
Zuordnung: 107

**00.07.0005 Baum im Bestand fällen*DU über 0,1-0,3 m Stammholz Verw.AN*Schlagab. Verw.AN**
StL-Nr. 221107634910101
Baum im Bestand fällen. Verbleibenden Bestand schonen.
Schnittstelle höchstens 0,25 m über dem Erdboden.
Entnahme 'aus Böschung, Neigung der Flächen 1:4 bis 1:2
'
Durchmesser über 0,10 bis 0,30 m.
Stammholz nach Wahl des AN verwerten.
Schlagabraum nach Wahl des AN verwerten.
Menge: 225,000 St
Zuordnung: 107

*Hinweis*
Die Höhe der Lärmschutzwand beträgt 7,00 m.
Der Abstand der Lärmschutzwand zum Fahrbahnrand beträgt
über 7,00 bis 9,00 m

**00.07.0006 Baum im Bestand fällen*DU über 0,1-0,3 m Stammholz Verw.AN*Schlagab. Verw.AN**
StL-Nr. 221107634910101
Baum im Bestand fällen. Verbleibenden Bestand schonen.
Schnittstelle höchstens 0,25 m über dem Erdboden.
Entnahme 'Böschung hinter LSW, Neigung der Flächen 1:4
bis 1:2'
Durchmesser über 0,10 bis 0,30 m.
Stammholz nach Wahl des AN verwerten.
Schlagabraum nach Wahl des AN verwerten.
Menge: 100,000 St
Zuordnung: 107

*Hinweis*
Die Höhe der Lärmschutzwand beträgt 7,00 m.
Der Abstand der Lärmschutzwand zum Fahrbahnrand beträgt
über 7,00 bis 9,00 m

**00.07.0007 Baum im Bestand fällen*DU über 0,3-0,5 m Stammholz Verw.AN*Schlagab. Verw.AN**
StL-Nr. 221107634920101
Baum im Bestand fällen. Verbleibenden Bestand schonen.
Schnittstelle höchstens 0,25 m über dem Erdboden.
Entnahme 'Böschung hinter LSW, Neigung der Flächen 1:4
bis 1:2'
Durchmesser über 0,30 bis 0,50 m.
Stammholz nach Wahl des AN verwerten.
Schlagabraum nach Wahl des AN verwerten.
Menge: 15,000 St
Zuordnung: 107

#### Unterabschnitt 00.08 A3, RP Hümxe-Ost

**00.08.0001 Halteverbot einrichten**
Halteverbot einrichten einschließlich der Einholung der
verkerhrsrechlichen Anordnung bei der zuständigen
Verkehrsbehörde.
Verkehrsschilder sowie gegebenenfalls erforderlichen
Zusatzzeichen aufstellen, vorhalten, warten und
abbauen.
Länge der Halteverboszone: bis 100m
Menge: 4,000 St

**00.08.0002 Baum im Bestand fällen*DU über 0,1-0,3 m Stammholz Verw.AN*Schlagab. Verw.AN**
StL-Nr. 221107634910101
Baum im Bestand fällen. Verbleibenden Bestand schonen.
Schnittstelle höchstens 0,25 m über dem Erdboden.
Entnahme 'aus Böschung, Neigung der Flächen 1:4 bis 1:2
'
Durchmesser über 0,10 bis 0,30 m.
Stammholz nach Wahl des AN verwerten.
Schlagabraum nach Wahl des AN verwerten.
Menge: 35,000 St
Zuordnung: 107

**00.08.0003 Baum im Bestand fällen*DU über 0,3-0,5 m Stammholz Verw.AN*Schlagab. Verw.AN**
StL-Nr. 221107634920101
Baum im Bestand fällen. Verbleibenden Bestand schonen.
Schnittstelle höchstens 0,25 m über dem Erdboden.
Entnahme 'aus Böschung, Neigung der Flächen 1:4 bis 1:2
'
Durchmesser über 0,30 bis 0,50 m.
Stammholz nach Wahl des AN verwerten.
Schlagabraum nach Wahl des AN verwerten.
Menge: 25,000 St
Zuordnung: 107

**00.08.0004 Baum im Bestand fällen*DU über 0,5-0,75m Stammholz Verw.AN*Schlagab. Verw.AN**
StL-Nr. 221107634930101
Baum im Bestand fällen. Verbleibenden Bestand schonen.
Schnittstelle höchstens 0,25 m über dem Erdboden.
Entnahme 'aus Böschung, Neigung der Flächen 1:4 bis 1:2
'
Durchmesser über 0,50 bis 0,75 m.
Stammholz nach Wahl des AN verwerten.
Schlagabraum nach Wahl des AN verwerten.
Menge: 15,000 St
Zuordnung: 107

**00.08.0005 Baum im Bestand fällen*DU über 0,75-1 m Stammholz Verw.AN*Schlagab. Verw.AN**
StL-Nr. 221107634940101
Baum im Bestand fällen. Verbleibenden Bestand schonen.
Schnittstelle höchstens 0,25 m über dem Erdboden.
Entnahme 'aus Böschung, Neigung der Flächen 1:4 bis 1:2
'
Durchmesser über 0,75 bis 1,00 m.
Stammholz nach Wahl des AN verwerten.
Schlagabraum nach Wahl des AN verwerten.
Menge: 8,000 St
Zuordnung: 107

#### Unterabschnitt 00.09 A516, AK Oberhausen (1S)

**00.09.0001 Verk.sich. kürzerer Dauer durchf.*stat. Arbeitsst.*über 4 bis 8 Std. bei Tageslicht*Anordnung n. Unt.**
StL-Nr. 22110513509192110
Verkehrssicherung an Arbeitsstellen von kürzerer Dauer
betriebsfertig aufbauen, vorhalten, warten, instand
setzen, betreiben und abbauen. Vorübergehende Verkehrssicherungsmaßnahmen durchführen.
Nach Verkehrszeichenplan Bezeichnung/Nummer 'AS 2/8 '
Für stationäre Arbeitsstelle.
Länge des Arbeitsbereiches '600m '
Gesamtdauer der Verkehrsführung über 4 Std. bis 8 Std.
Bei Tageslicht.
Verkehrsrechtliche Anordnung nach Unterlagen des AG
einholen und zugehörige Unterlagen erstellen. Erforderliche Ortsbesichtigungen zur Erstellung der Planunterlagen für die verkehrsrechtliche Anordnung durchführen.
Menge: 4,000 St
Zuordnung: 105

**00.09.0002 Baum im Bestand fällen*DU über 0,1-0,3 m Stammholz Verw.AN*Schlagab. Verw.AN**
StL-Nr. 221107634910101
Baum im Bestand fällen. Verbleibenden Bestand schonen.
Schnittstelle höchstens 0,25 m über dem Erdboden.
Entnahme 'aus Böschung, Neigung der Flächen 1:4 bis 1:2
'
Durchmesser über 0,10 bis 0,30 m.
Stammholz nach Wahl des AN verwerten.
Schlagabraum nach Wahl des AN verwerten.
Menge: 95,000 St
Zuordnung: 107

**00.09.0003 Baum im Bestand fällen*DU über 0,3-0,5 m Stammholz Verw.AN*Schlagab. Verw.AN**
StL-Nr. 221107634920101
Baum im Bestand fällen. Verbleibenden Bestand schonen.
Schnittstelle höchstens 0,25 m über dem Erdboden.
Entnahme 'aus Böschung, Neigung der Flächen 1:4 bis 1:2
'
Durchmesser über 0,30 bis 0,50 m.
Stammholz nach Wahl des AN verwerten.
Schlagabraum nach Wahl des AN verwerten.
Menge: 65,000 St
Zuordnung: 107

**00.09.0004 Baum im Bestand fällen*DU über 0,5-0,75m Stammholz Verw.AN*Schlagab. Verw.AN**
StL-Nr. 221107634930101
Baum im Bestand fällen. Verbleibenden Bestand schonen.
Schnittstelle höchstens 0,25 m über dem Erdboden.
Entnahme 'aus Böschung, Neigung der Flächen 1:4 bis 1:2
'
Durchmesser über 0,50 bis 0,75 m.
Stammholz nach Wahl des AN verwerten.
Schlagabraum nach Wahl des AN verwerten.
Menge: 35,000 St
Zuordnung: 107

**00.09.0005 Baum im Bestand fällen*DU über 0,75-1 m Stammholz Verw.AN*Schlagab. Verw.AN**
StL-Nr. 221107634940101
Baum im Bestand fällen. Verbleibenden Bestand schonen.
Schnittstelle höchstens 0,25 m über dem Erdboden.
Entnahme 'aus Böschung, Neigung der Flächen 1:4 bis 1:2
'
Durchmesser über 0,75 bis 1,00 m.
Stammholz nach Wahl des AN verwerten.
Schlagabraum nach Wahl des AN verwerten.
Menge: 15,000 St
Zuordnung: 107

#### Unterabschnitt 00.10 A3, RP Hümxe-West

**00.10.0001 Halteverbot einrichten**
Halteverbot einrichten einschließlich der Einholung der
verkerhrsrechlichen Anordnung bei der zuständigen
Verkehrsbehörde.
Verkehrsschilder sowie gegebenenfalls erforderlichen
Zusatzzeichen aufstellen, vorhalten, warten und
abbauen.
Länge der Halteverboszone: bis 100m
Menge: 2,000 St

**00.10.0002 Baum im Bestand fällen*DU über 0,1-0,3 m Stammholz Verw.AN*Schlagab. Verw.AN**
StL-Nr. 221107634910101
Baum im Bestand fällen. Verbleibenden Bestand schonen.
Schnittstelle höchstens 0,25 m über dem Erdboden.
Entnahme 'aus Böschung, Neigung der Flächen 1:4 bis 1:2
'
Durchmesser über 0,10 bis 0,30 m.
Stammholz nach Wahl des AN verwerten.
Schlagabraum nach Wahl des AN verwerten.
Menge: 45,000 St
Zuordnung: 107

**00.10.0003 Baum im Bestand fällen*DU über 0,3-0,5 m Stammholz Verw.AN*Schlagab. Verw.AN**
StL-Nr. 221107634920101
Baum im Bestand fällen. Verbleibenden Bestand schonen.
Schnittstelle höchstens 0,25 m über dem Erdboden.
Entnahme 'aus Böschung, Neigung der Flächen 1:4 bis 1:2
'
Durchmesser über 0,30 bis 0,50 m.
Stammholz nach Wahl des AN verwerten.
Schlagabraum nach Wahl des AN verwerten.
Menge: 25,000 St
Zuordnung: 107

**00.10.0004 Baum im Bestand fällen*DU über 0,5-0,75m Stammholz Verw.AN*Schlagab. Verw.AN**
StL-Nr. 221107634930101
Baum im Bestand fällen. Verbleibenden Bestand schonen.
Schnittstelle höchstens 0,25 m über dem Erdboden.
Entnahme 'aus Böschung, Neigung der Flächen 1:4 bis 1:2
'
Durchmesser über 0,50 bis 0,75 m.
Stammholz nach Wahl des AN verwerten.
Schlagabraum nach Wahl des AN verwerten.
Menge: 15,000 St
Zuordnung: 107

**00.10.0005 Baum im Bestand fällen*DU über 0,75-1 m Stammholz Verw.AN*Schlagab. Verw.AN**
StL-Nr. 221107634940101
Baum im Bestand fällen. Verbleibenden Bestand schonen.
Schnittstelle höchstens 0,25 m über dem Erdboden.
Entnahme 'aus Böschung, Neigung der Flächen 1:4 bis 1:2
'
Durchmesser über 0,75 bis 1,00 m.
Stammholz nach Wahl des AN verwerten.
Schlagabraum nach Wahl des AN verwerten.
Menge: 8,000 St
Zuordnung: 107

#### Unterabschnitt 00.11 A3, km 68,9 - 69,65, FR Köln

**00.11.0001 Verk.sich. kürzerer Dauer durchf.*stat. Arbeitsst.*über 4 bis 8 Std. bei Tageslicht*Anordnung n. Unt.**
StL-Nr. 22110513509192110
Verkehrssicherung an Arbeitsstellen von kürzerer Dauer
betriebsfertig aufbauen, vorhalten, warten, instand
setzen, betreiben und abbauen. Vorübergehende Verkehrssicherungsmaßnahmen durchführen.
Nach Verkehrszeichenplan Bezeichnung/Nummer 'T 3/1 '
Für stationäre Arbeitsstelle.
Länge des Arbeitsbereiches '750m '
Gesamtdauer der Verkehrsführung über 4 Std. bis 8 Std.
Bei Tageslicht.
Verkehrsrechtliche Anordnung nach Unterlagen des AG
einholen und zugehörige Unterlagen erstellen. Erforderliche Ortsbesichtigungen zur Erstellung der Planunterlagen für die verkehrsrechtliche Anordnung durchführen.
Menge: 4,000 St
Zuordnung: 105

**00.11.0002 Verk.sich. kürzerer Dauer durchf.*stat. Arbeitsst.*über 4 bis 8 Std. bei Tageslicht*Anordnung n. Unt.**
StL-Nr. 22110513509192110
Verkehrssicherung an Arbeitsstellen von kürzerer Dauer
betriebsfertig aufbauen, vorhalten, warten, instand
setzen, betreiben und abbauen. Vorübergehende Verkehrssicherungsmaßnahmen durchführen.
Nach Verkehrszeichenplan Bezeichnung/Nummer 'AS 3/6 '
Für stationäre Arbeitsstelle.
Länge des Arbeitsbereiches '750m '
Gesamtdauer der Verkehrsführung über 4 Std. bis 8 Std.
Bei Tageslicht.
Verkehrsrechtliche Anordnung nach Unterlagen des AG
einholen und zugehörige Unterlagen erstellen. Erforderliche Ortsbesichtigungen zur Erstellung der Planunterlagen für die verkehrsrechtliche Anordnung durchführen.
Menge: 2,000 St
Zuordnung: 105

**00.11.0003 Rückschnitt LSW Rückseite +1 m**
Entfernen von überhängenden Ästen, Zweigen und
sonstigem Bewuchs entlang einer bestehenden
Lärmschutzwand(LSW). Höhe der LSW bis 4,5 m. Der
Abstand der Lärmschutzwand zum Fahrbahnrand beträgt
über 0,50 bis 3,00 m. Der Rückschnitt erfolgt auf der
Fahrbahn abgewanten seite der LSW auf einer Breite von
mindestens 1,5 m gemessen von der Wandrückseite. Der
Rückschmitt ist in voller Höhe der LSW sowie zudätzlich
1,00 m über oberkante Wand hinaus sekrecht nach oben
durchzuführen. Neigung der Flächen hinter LSW 1:4 bis
1:2. Schnittgut nach Wahl des AN verwerten.
Menge: 800,000 m

*Hinweis*
Die Höhe der Lärmschutzwand beträgt 4,50 m.
Der Abstand der Lärmschutzwand zum Fahrbahnrand beträgt
über
0,50 bis 3,00 m

**00.11.0004 Baum im Bestand fällen*DU über 0,1-0,3 m Stammholz Verw.AN*Schlagab. Verw.AN**
StL-Nr. 221107634910101
Baum im Bestand fällen. Verbleibenden Bestand schonen.
Schnittstelle höchstens 0,25 m über dem Erdboden.
Entnahme 'Böschung hinter LSW, Neigung der Flächen 1:4
bis 1:2'
Durchmesser über 0,10 bis 0,30 m.
Stammholz nach Wahl des AN verwerten.
Schlagabraum nach Wahl des AN verwerten.
Menge: 240,000 St
Zuordnung: 107

*Hinweis*
Die Höhe der Lärmschutzwand beträgt 4,50 m.
Der Abstand der Lärmschutzwand zum Fahrbahnrand beträgt
über 0,50 bis 3,00 m

**00.11.0005 Baum im Bestand fällen*DU über 0,3-0,5 m Stammholz Verw.AN*Schlagab. Verw.AN**
StL-Nr. 221107634920101
Baum im Bestand fällen. Verbleibenden Bestand schonen.
Schnittstelle höchstens 0,25 m über dem Erdboden.
Entnahme 'Böschung hinter LSW, Neigung der Flächen 1:4
bis 1:2'
Durchmesser über 0,30 bis 0,50 m.
Stammholz nach Wahl des AN verwerten.
Schlagabraum nach Wahl des AN verwerten.
Menge: 75,000 St
Zuordnung: 107

*Hinweis*
Die Höhe der Lärmschutzwand beträgt 4,50 m.
Der Abstand der Lärmschutzwand zum Fahrbahnrand beträgt
über 0,50 bis 3,00 m

**00.11.0006 Baum im Bestand fällen*DU über 0,5-0,75m Stammholz Verw.AN*Schlagab. Verw.AN**
StL-Nr. 221107634930101
Baum im Bestand fällen. Verbleibenden Bestand schonen.
Schnittstelle höchstens 0,25 m über dem Erdboden.
Entnahme 'Böschung hinter LSW, Neigung der Flächen 1:4
bis 1:2'
Durchmesser über 0,50 bis 0,75 m.
Stammholz nach Wahl des AN verwerten.
Schlagabraum nach Wahl des AN verwerten.
Menge: 45,000 St
Zuordnung: 107

#### Unterabschnitt 00.12 A3, AS Hamminkeln (7A)

**00.12.0001 Verk.sich. kürzerer Dauer durchf.*stat. Arbeitsst.*über 4 bis 8 Std. bei Tageslicht*Anordnung n. Unt.**
StL-Nr. 22110513509192110
Verkehrssicherung an Arbeitsstellen von kürzerer Dauer
betriebsfertig aufbauen, vorhalten, warten, instand
setzen, betreiben und abbauen. Vorübergehende Verkehrssicherungsmaßnahmen durchführen.
Nach Verkehrszeichenplan Bezeichnung/Nummer 'AS 2/8 '
Für stationäre Arbeitsstelle.
Länge des Arbeitsbereiches '600m '
Gesamtdauer der Verkehrsführung über 4 Std. bis 8 Std.
Bei Tageslicht.
Verkehrsrechtliche Anordnung nach Unterlagen des AG
einholen und zugehörige Unterlagen erstellen. Erforderliche Ortsbesichtigungen zur Erstellung der Planunterlagen für die verkehrsrechtliche Anordnung durchführen.
Menge: 2,000 St
Zuordnung: 105

**00.12.0002 Verk.sich. kürzerer Dauer durchf.*stat. Arbeitsst.*über 4 bis 8 Std. bei Tageslicht*Anordnung n. Unt.**
StL-Nr. 22110513509192110
Verkehrssicherung an Arbeitsstellen von kürzerer Dauer
betriebsfertig aufbauen, vorhalten, warten, instand
setzen, betreiben und abbauen. Vorübergehende Verkehrssicherungsmaßnahmen durchführen.
Nach Verkehrszeichenplan Bezeichnung/Nummer 'AS 2/2 '
Für stationäre Arbeitsstelle.
Länge des Arbeitsbereiches '600m '
Gesamtdauer der Verkehrsführung über 4 Std. bis 8 Std.
Bei Tageslicht.
Verkehrsrechtliche Anordnung nach Unterlagen des AG
einholen und zugehörige Unterlagen erstellen. Erforderliche Ortsbesichtigungen zur Erstellung der Planunterlagen für die verkehrsrechtliche Anordnung durchführen.
Menge: 2,000 St
Zuordnung: 105

**00.12.0003 Gehölzbestand verjüngen*Böschung Überwuchs 2,00 m*über 30 Jahre über 2 St/m2*75 v.H. a.d.Stock Stammholz Verw.AN*Schnittg. Verw.AN**
StL-Nr. 22110763091245411
Gehölzbestand durch Auf-den-Stock-setzen verjüngen,
Schnitthöhe ca. 10 bis 20 cm über dem Boden. Beschädigte Gehölze des verbleibenden Bestands fachgerecht
schneiden. Abgerechnet wird die Grundfläche des Gehölzbestands (gemessen vom Wurzelstock der Randpflanzen).
Neigung ' Neigung der Flächen 1:4 bis 1:2 '
Standort = Böschung.
Überwuchs bis 2,00 m außerhalb des Wurzelstocks der
Randpflanzen.
Zeitraum seit letzter Verjüngung über 30 Jahre.
Mittlere Dichte des Bestandes über 2 Stück/m2.
Auf-den-Stock-setzen ca. 75 v.H. des Bestandes.
Stammholz nach Wahl des AN verwerten.
Schnittgut nach Wahl des AN verwerten.
Menge: 260,000 m2
Zuordnung: 107

**00.12.0004 Baum im Bestand fällen*DU über 0,1-0,3 m Stammholz Verw.AN*Schlagab. Verw.AN**
StL-Nr. 221107634910101
Baum im Bestand fällen. Verbleibenden Bestand schonen.
Schnittstelle höchstens 0,25 m über dem Erdboden.
Entnahme 'aus Böschung, Neigung der Flächen 1:4 bis 1:2
'
Durchmesser über 0,10 bis 0,30 m.
Stammholz nach Wahl des AN verwerten.
Schlagabraum nach Wahl des AN verwerten.
Menge: 165,000 St
Zuordnung: 107

**00.12.0005 Baum im Bestand fällen*DU über 0,3-0,5 m Stammholz Verw.AN*Schlagab. Verw.AN**
StL-Nr. 221107634920101
Baum im Bestand fällen. Verbleibenden Bestand schonen.
Schnittstelle höchstens 0,25 m über dem Erdboden.
Entnahme 'aus Böschung, Neigung der Flächen 1:4 bis 1:2
'
Durchmesser über 0,30 bis 0,50 m.
Stammholz nach Wahl des AN verwerten.
Schlagabraum nach Wahl des AN verwerten.
Menge: 55,000 St
Zuordnung: 107

**00.12.0006 Baum im Bestand fällen*DU über 0,5-0,75m Stammholz Verw.AN*Schlagab. Verw.AN**
StL-Nr. 221107634930101
Baum im Bestand fällen. Verbleibenden Bestand schonen.
Schnittstelle höchstens 0,25 m über dem Erdboden.
Entnahme 'aus Böschung, Neigung der Flächen 1:4 bis 1:2
'
Durchmesser über 0,50 bis 0,75 m.
Stammholz nach Wahl des AN verwerten.
Schlagabraum nach Wahl des AN verwerten.
Menge: 20,000 St
Zuordnung: 107

**00.12.0007 Baum im Bestand fällen*DU über 0,75-1 m Stammholz Verw.AN*Schlagab. Verw.AN**
StL-Nr. 221107634940101
Baum im Bestand fällen. Verbleibenden Bestand schonen.
Schnittstelle höchstens 0,25 m über dem Erdboden.
Entnahme 'aus Böschung, Neigung der Flächen 1:4 bis 1:2
'
Durchmesser über 0,75 bis 1,00 m.
Stammholz nach Wahl des AN verwerten.
Schlagabraum nach Wahl des AN verwerten.
Menge: 5,000 St
Zuordnung: 107

#### Unterabschnitt 00.13 A3, AS Wesel (8D)

**00.13.0001 Verk.sich. kürzerer Dauer durchf.*stat. Arbeitsst. über 4 bis 8 Std.*bei Tageslicht Anordnung n. Unt.**
Verkehrssicherung an Arbeitsstellen von kürzerer Dauer
betriebsfertig aufbauen, vorhalten, warten, instand
setzen, betreiben und abbauen. Vorübergehende Verkehrssicherungsmaßnahmen durchführen.
Nach RSA 'Vollsperrung der Auffahrt '
Für stationäre Arbeitsstelle.
Gesamtdauer der Verkehrsführung über 4 Std. bis 8 Std.
Bei Tageslicht.
Die verkehrsrechtliche Anordnung ist auf Grundlage der
Unterlagen des Auftraggebers einzuholen. Die hierfür
erforderlichen Unterlagen sind zu erstellen. Notwendige
Ortsbesichtigungen zur Erstellung der Planunterlagen
für die verkehrsrechtliche Anordnung sind
durchzuführen.
Das Vorhalten, Aufstellen und Abbauen der
Rote-Punkt-Beschilderung ist in die Leistung
einzurechnen.
Anfallende Gebühren 'Sind eizurechnen. '
Menge: 2,000 St
Zuordnung: 105

**00.13.0002 Verk.sich. kürzerer Dauer durchf.*stat. Arbeitsst.*über 4 bis 8 Std. bei Tageslicht*Anordnung n. Unt.**
StL-Nr. 22110513509192110
Verkehrssicherung an Arbeitsstellen von kürzerer Dauer
betriebsfertig aufbauen, vorhalten, warten, instand
setzen, betreiben und abbauen. Vorübergehende Verkehrssicherungsmaßnahmen durchführen.
Nach Verkehrszeichenplan Bezeichnung/Nummer 'AS 2/8 '
Für stationäre Arbeitsstelle.
Länge des Arbeitsbereiches '600m '
Gesamtdauer der Verkehrsführung über 4 Std. bis 8 Std.
Bei Tageslicht.
Verkehrsrechtliche Anordnung nach Unterlagen des AG
einholen und zugehörige Unterlagen erstellen. Erforderliche Ortsbesichtigungen zur Erstellung der Planunterlagen für die verkehrsrechtliche Anordnung durchführen.
Menge: 2,000 St
Zuordnung: 105

**00.13.0003 Baum im Bestand fällen*DU über 0,1-0,3 m Stammholz Verw.AN*Schlagab. Verw.AN**
StL-Nr. 221107634910101
Baum im Bestand fällen. Verbleibenden Bestand schonen.
Schnittstelle höchstens 0,25 m über dem Erdboden.
Entnahme 'aus Böschung, Neigung der Flächen 1:4 bis 1:2
'
Durchmesser über 0,10 bis 0,30 m.
Stammholz nach Wahl des AN verwerten.
Schlagabraum nach Wahl des AN verwerten.
Menge: 140,000 St
Zuordnung: 107

**00.13.0004 Baum im Bestand fällen*DU über 0,3-0,5 m Stammholz Verw.AN*Schlagab. Verw.AN**
StL-Nr. 221107634920101
Baum im Bestand fällen. Verbleibenden Bestand schonen.
Schnittstelle höchstens 0,25 m über dem Erdboden.
Entnahme 'aus Böschung, Neigung der Flächen 1:4 bis 1:2
'
Durchmesser über 0,30 bis 0,50 m.
Stammholz nach Wahl des AN verwerten.
Schlagabraum nach Wahl des AN verwerten.
Menge: 35,000 St
Zuordnung: 107

**00.13.0005 Baum im Bestand fällen*DU über 0,5-0,75m Stammholz Verw.AN*Schlagab. Verw.AN**
StL-Nr. 221107634930101
Baum im Bestand fällen. Verbleibenden Bestand schonen.
Schnittstelle höchstens 0,25 m über dem Erdboden.
Entnahme 'aus Böschung, Neigung der Flächen 1:4 bis 1:2
'
Durchmesser über 0,50 bis 0,75 m.
Stammholz nach Wahl des AN verwerten.
Schlagabraum nach Wahl des AN verwerten.
Menge: 10,000 St
Zuordnung: 107

#### Unterabschnitt 00.14 A3, AS Elten (2F)

**00.14.0001 Verk.sich. kürzerer Dauer durchf.*stat. Arbeitsst.*über 4 bis 8 Std. bei Tageslicht*Anordnung n. Unt.**
StL-Nr. 22110513509192110
Verkehrssicherung an Arbeitsstellen von kürzerer Dauer
betriebsfertig aufbauen, vorhalten, warten, instand
setzen, betreiben und abbauen. Vorübergehende Verkehrssicherungsmaßnahmen durchführen.
Nach Verkehrszeichenplan Bezeichnung/Nummer 'AS 2/8 '
Für stationäre Arbeitsstelle.
Länge des Arbeitsbereiches '600m '
Gesamtdauer der Verkehrsführung über 4 Std. bis 8 Std.
Bei Tageslicht.
Verkehrsrechtliche Anordnung nach Unterlagen des AG
einholen und zugehörige Unterlagen erstellen. Erforderliche Ortsbesichtigungen zur Erstellung der Planunterlagen für die verkehrsrechtliche Anordnung durchführen.
Menge: 2,000 St
Zuordnung: 105

**00.14.0002 Verk.sich. kürzerer Dauer durchf.*stat. Arbeitsst.*über 4 bis 8 Std. bei Tageslicht*Anordnung n. Unt.**
StL-Nr. 22110513509192110
Verkehrssicherung an Arbeitsstellen von kürzerer Dauer
betriebsfertig aufbauen, vorhalten, warten, instand
setzen, betreiben und abbauen. Vorübergehende Verkehrssicherungsmaßnahmen durchführen.
Nach Verkehrszeichenplan Bezeichnung/Nummer 'AS 2/2 '
Für stationäre Arbeitsstelle.
Länge des Arbeitsbereiches '600m '
Gesamtdauer der Verkehrsführung über 4 Std. bis 8 Std.
Bei Tageslicht.
Verkehrsrechtliche Anordnung nach Unterlagen des AG
einholen und zugehörige Unterlagen erstellen. Erforderliche Ortsbesichtigungen zur Erstellung der Planunterlagen für die verkehrsrechtliche Anordnung durchführen.
Menge: 2,000 St
Zuordnung: 105

**00.14.0003 Baum im Bestand fällen*DU über 0,1-0,3 m Stammholz Verw.AN*Schlagab. Verw.AN**
StL-Nr. 221107634910101
Baum im Bestand fällen. Verbleibenden Bestand schonen.
Schnittstelle höchstens 0,25 m über dem Erdboden.
Entnahme 'aus Böschung, Neigung der Flächen 1:4 bis 1:2
'
Durchmesser über 0,10 bis 0,30 m.
Stammholz nach Wahl des AN verwerten.
Schlagabraum nach Wahl des AN verwerten.
Menge: 250,000 St
Zuordnung: 107

**00.14.0004 Baum im Bestand fällen*DU über 0,3-0,5 m Stammholz Verw.AN*Schlagab. Verw.AN**
StL-Nr. 221107634920101
Baum im Bestand fällen. Verbleibenden Bestand schonen.
Schnittstelle höchstens 0,25 m über dem Erdboden.
Entnahme 'aus Böschung, Neigung der Flächen 1:4 bis 1:2
'
Durchmesser über 0,30 bis 0,50 m.
Stammholz nach Wahl des AN verwerten.
Schlagabraum nach Wahl des AN verwerten.
Menge: 50,000 St
Zuordnung: 107

**00.14.0005 Baum im Bestand fällen*DU über 0,5-0,75m Stammholz Verw.AN*Schlagab. Verw.AN**
StL-Nr. 221107634930101
Baum im Bestand fällen. Verbleibenden Bestand schonen.
Schnittstelle höchstens 0,25 m über dem Erdboden.
Entnahme 'aus Böschung, Neigung der Flächen 1:4 bis 1:2
'
Durchmesser über 0,50 bis 0,75 m.
Stammholz nach Wahl des AN verwerten.
Schlagabraum nach Wahl des AN verwerten.
Menge: 25,000 St
Zuordnung: 107

**00.14.0006 Baum im Bestand fällen*DU über 0,75-1 m Stammholz Verw.AN*Schlagab. Verw.AN**
StL-Nr. 221107634940101
Baum im Bestand fällen. Verbleibenden Bestand schonen.
Schnittstelle höchstens 0,25 m über dem Erdboden.
Entnahme 'aus Böschung, Neigung der Flächen 1:4 bis 1:2
'
Durchmesser über 0,75 bis 1,00 m.
Stammholz nach Wahl des AN verwerten.
Schlagabraum nach Wahl des AN verwerten.
Menge: 5,000 St
Zuordnung: 107

USt %: 19,00
